# Krummennaab Soz. Zentrum
Angebotsaufforderung (GAEB DA XML 3.2, DA83)
Währung: EUR
Erstellt mit: G&W CALIFORNIA PRO, CALIFORNIA PRO V13.1.06, 28.01.2026

## 14 Innentüren DIN 18355
Datum: 28.01.2026

*Hinweis: 1.0 Vorbemerkungen zum Leistungsverzeichnis*
1.0 Vorbemerkungen zum Leistungsverzeichnis
1.1 Leistungsbeschreibung
Die Texte sind auf Basis der Leistungsbeschreibung  (STLB-Bau) entnommen. Die Leistungsbeschreibung wurde auch mit Freitexten erstellt.
1.2 Allgemeine Hinweise zur Ausschreibung
Bestehen von Seiten des Bieters Bedenken gegen die beschriebene Art der Ausführung, so hat er diese spätestens mit der Angebotsabgabe schriftlich vorzubringen. Stellt der Bieter aufgrund seines Fachwissens Unstimmigkeiten in der Leistungsbeschreibung fest, so muss er diese dem Auftraggeber mitteilen.
1.3 SiGe-Koordinator für die Ausführungsphase
Die Bestellung eines SiGe-Koordinators erfolgt durch den Auftraggeber AG, hier Gemeinde Krummennaab.
1.4 Beweissicherung - Angrenzende Gebäude/Nachbarn
Für die angrenzenden Gebäude und den Grünflächen der Nachbargrundstücke. Die Bestellung der Beweissicherung erfolgt durch den Auftraggeber AG, hier Gemeinde Krummennaab.
1.5 Beweissicherung - Gebäude Soziales Zentrum ehem. Kleiderfabrik
Für die Abbruch- und Rückbau-Maßnahmen am Gebäude an sich, wie Bauteile (Fassaden, Faschen, Stufen, Lichtschächte, Grünflächen, Gebäuderisse etc.) sind im Rahmen der Bauleitung des Auftragnehmers AN zu dokumentieren und bei Bedarf in digitaler Form (z.B. Fotodokumentation) dem AG zur Verfügung zu stellen. Diese Leistung wird gemäß LV-Positionen vergütet.

*Hinweis: 2.1 Allgemeine Beschreibung*
2.1  Allgemeine Beschreibung

Solziales Zentrum Krummennaab
Sanierung der ehem. Kleiderfabrik Weidner zu einem Multifunktionsgebäude mit Tagespflege, Wohnen, Physiotherapie, Veranstaltungsflächen, etc.

Objektbeschreibung
Lage: Gemarkung Krummennaab
Flur-Nr. 27/4,6,2, Gemeinde Krummennaab
Nutzungsart:  Multifunktionsgebäude
Gebäudeklasse 3, Sonderbau
Gebäudehöhe: < 13,0m (Art. 3 Abs. 4 Satz BayBO)
aktuelle Nutzung: Leerstand
Zufahrt: Über öffentliche Straße
Ver- und Entsorgung:
Schmutzwasserkanal, Regenwasserkanal, Wasser, Starkstrom von der öffentlichen Straße
Größe, Fläche, Firsthöhe, Traufhöhe, Dach, Geschosse: siehe Planunterlagen

Brutto-Rauminhalt Kulturbahnhof:
Kulturbahnhof 10.716,00m³

Brutto-Grundfläche Kulturbahnhof:
Kulturbahnhof 2.658,98m³

Bauablauf:
siehe Besondere Vertragsbedingen und Rahmenbauzeitenplan
Öffentlich zugängliches Gebäude
Besucher- und Benutzerbereiche barrierefrei nach DIN 18040
Beschreibung der Topographie:
Das Gebäude befindet sich an einer Hanglage, dabei ist
- das Wohnhaus inkl. Keller 3-geschossig
- das ehem. Fabrikationsgebäude ist 2-geschossig
wobei beide Gebäude jeweils auf einer Seite im Erdreich befinden.
siehe Planunterlagen

*Hinweis: 2.2 Beschreibung der Bauleistung*
2.2 Beschreibung der Bauleistung

ATV DIN 18299: Allgemeine Regelungen für Bauarbeiten jeder Art

ATV DIN 18355: Tischlerarbeiten

*Hinweis: 3.1 Lage der Baustelle*
3.1 Lage der Baustelle

Die Baumaßnahme liegt in Krummennaab, Schulstraße 5 in der Ortsmitte.

Das Baugrundstück ist über eine öffentliche Straße erreichbar.

*Hinweis: 3.2 Lager- und Arbeitsplätze*
3.2 Lager- und Arbeitsplätze
Für die Baustelleneinrichtung steht im Baufeld nur in sehr begrenztem Umfang Platz zur Verfügung. Lagerflächen müssen direkt mit dem AG abgestimmt werden, siehe hierzu auch den Baustelleneinrichtungsplan in der Anlage. Zusätzlich erforderliche Lagerflächen muss sich der Auftragnehmer selbst beschaffen.

*Hinweis: 3.3 Zu schützende Bereiche und Objekte*
3.3 Zu schützende Bereiche und Objekte

Immissionsschutz:
Es sind die üblichen Auflagen für Baumaßnahmen in
bewohnten Gebieten einzuhalten. Es sind grundsätzlich besonders schallgedämmte Baumaschinen einzusetzen.
Schutz der vorhandenen Bebauung (Aussenwände, Nachbargebäude, Bahnsteige mit Gleisanlage):
Es muss deshalb mit besonderer Vorsicht, schonend und in kleinen Abschnitten gebaut werden. Die Geräte und Maschinen sind so zu wählen, dass nur erschütterungs- und vibrationsarme Baugeräte verwendet werden.
Baumschutz:
Im Bereich der Baustelle befindet sich einige Bäume die erhalten werden müssen. Der entsprechende Baumschutz ist ausgeschrieben.
Abfallarme Baustelle:
Die gesetzlichen Mindestvorschriften sind zu erfüllen.
Weitere Vorgaben zur Trennung, Deponierung und Verwertung von Baustoffen siehe WBVB
Staubarme Baustelle:
Maßnahmen zur Staubminderung wie z.B. Absaugung, Verhinderung von Staubausbreitung, -ablagerungen, Einsatz von Feucht- bzw. Naßverfahren sind zu nutzen und einzu- kalkulieren.
Bodenschutz:
Es ist während des Baubetriebes sicherzustellen, dass der Boden nicht durch chemische Stoffe belastet wird.

*Hinweis: 4.1 Verkehrsführung, Verkehrssicherung*
4.1 Verkehrsführung, Verkehrssicherung

Das Baufeld wird von 3 Seiten wie folgt begrenzt:
- Süden: Grundstück mit Bebauung
- Norden: Grundstück mit Bebauung
- Westen: Grundstück mit Bebauung

- Osten: 2 Zufahrten über die öffentliche Straße möglich

Während der Bauausführung muss der Durchgangsverkehr (Personen, KFZ, busse, etc.) auf der öffentlichen Straße und der Anlieger- und Anlieferverkehr zu allen Anwesen aufrecht erhalten werden.
Die Baustelleneinrichtungsplan in der Anlage der Verdingungsunterlagen zeigt den möglichen Bauablauf und die Verkehrsführungen.
Sollte eine Verkehrsregelung in der betroffenen Straßen notwendig sein, sind verkehrsrechtliche Anordnungen einzuholen. Diese muss in Abstimmung mit der Behörde den jeweiligen Anforderungen angepasst werden.

Straßenreinigung:
Die ständige Reinigung der genutzten Verkehrsflächen ist in die Positionen einzurechnen. Kommt der Auftragnehmer seiner Reinigungspflicht nicht nach oder ist kein Vertreter des Auftragnehmers erreichbar, so kann der Auftraggeber ein örtliches Reinigungsunternehmen mit der Straßenreinigung beauftragen. Die Kosten sind vom Auftragnehmer zu erstatten. Zur Straßenreinigung ist der Verursacher verpflichtet.

*Hinweis: 4.2 Einzeltermine*
4.2 Einzeltermine

Vom Auftragnehmer AN ist ein detaillierter Bauzeitenplan vorzulegen auf Basis der vorläufigen Rahmen-Ausführungsfristen (Beginn und Ende) in den besonderen Vertragsbedingen.

Hinweis:
die Arbeiten können nicht in einem "Zug" durchgeführt werden, siehe hierzu den Rahmenbauzeitenplan und den Baustellenablaufplan mit Teilbauabschnitten in der Anlage. Etwaige Unterbrechungen in der Ausführung sind mit den Einheitspreisen abgegolten und werden nicht vergütet.

*Hinweis: 4.3 Prüfungen*
4.3 Prüfungen
Prüfungen sofern erforderlich
Die Durchführung der Eignungsprüfungen und Eigenüberwachungsprüfungen entsprechend den maßgebenden Vorschriften bzw. Richtlinien sind verpflichtend. Die Ergebnisse sind dem AG unverzüglich mitzuteilen.
Kontrollprüfungen werden vom AG gegebenenfalls gesondert beauftragt. Die Beihilfe durch den AN wird gesondert vergütet.

*Hinweis: 4.4 Lieferung von Stoffen*
4.4 Lieferung von Stoffen
Lieferung von Stoffen sofern erforderlich
Alle gelieferten Stoffe müssen der aktuell gültigen Bauprodukteverordnung entsprechen. Für die wesentlichen Baustoffe müssen Leistungserklärungen vorliegen. Die Bauprodukte für die eine Leistungserklärung erstellt wurden müssen CE-gekennzeichnet werden. Damit übernimmt der Hersteller bzw. Liefrant die Verantwortung, dass das gelieferte Bauprodukt der Leistungserklärung entspricht. Bei allen Positionen ist die Lieferung des Materials enthalten, auch wenn dies nicht ausdrücklich in den Positionen beschrieben ist (DIN 18299).
Ausnahmen sind in der Position ausdrücklich beschrieben.

*Hinweis: 5.0 Ausführungsunterlagen - Sonstiges*

*Hinweis: 5.1 Vom AN zu vorzulegende Unterlagen*
5.1 Vom AN zu vorzulegende Unterlagen

- Verkehrsrechtliche Anordnungen (sofern erforderlich)
- Spartenpläne der Versorgungsträger (sofern erforderlich)
- detaillierter Bauzeitenplan gem. Punkt 4.2

*Hinweis: 5.2 Baustellenbesprechungen*
5.2 Baustellenbesprechungen

Es finden wöchentlich 2x Baustellenbesprechungen (Jour Fixe) statt.
Folgende Termine werden festgelegt:
Montag und Mittwoch (vormittag)
oder
Dienstag und Donnerstag (vormittag)
Die Anwesenheit der Projekt- und Bauleiter ist verpflichtend.
Wenn erforderlich werden auch Termine zwischen den Jour fixe Terminen vereinbart.

*Hinweis: 5.3 Abrechnung*
5.3 Abrechnung

Teilleistungen der Baumaßnahme müssen beim Aufmaß getrennt erfasst und auch getrennt abgerechnet werden.
Mengenermittlung und Abrechnung nach Aufmaß

Änderungen an den vorgelegten Aufmaßen sind bei den nachfolgenden Abschlagsrechnungen zu berücksichtigen.
Die Abrechnungsunterlagen, auch Abschlagsrechnungen, sind als digitale Datenträger (Digitales Aufmaß d.11 Datei) zu erstellen und der Bauleitung unentgeltlich, zusätzlich zu den Papierunterlagen, zur Verfügung zu stellen.
Erdmassen sind elektronisch abzurechnen (Digitales Geländemodell). Es sind alle Daten in lesbarer Form mit allen erforderlichen Bruchkanten, Randlinien zur Verfügung zu stellen, damit eine Vergleichsberechnung durchgeführt werden kann. Der AN hat eine vom AG verwendbare Datenform zur Verfügung zu stellen. Zur Massenberechnung gehören auch Zeichnungen, Punktplots etc.

*Hinweis: 5.4 Vermessung*
5.4 Vermessung

Die Einmessarbeiten für die beauftragten Leistungen nach Lage und Höhe sind Sache des AN und werden nicht gesondert vergütet, soweit sie nicht als separate Leistung ausgeschrieben sind. Beim Auftreten von Maßdifferenzen ist die Bauleitung zu verständigen. Insbesondere haftet der Auftragnehmer auch gegenüber Dritten, falls ihm Fehler in der Grenz- und Höhenführung unterlaufen. Vor der Ausführung hat der Auftragnehmer alle angegebenen Maße an Ort und Stelle zu nehmen, zu prüfen und sich über die örtlichen Gegebenheiten zu informieren. Ebenso sind die Maßangaben aller Konstruktionszeichnungen vor dem Bau zu prüfen.
Der AG behält sich eine Prüfung aller vom Unternehmer ausgeführten Vermessungen und Absteckarbeiten vor.

*Hinweis: 5.5 Bautagesberichte*
5.5 Bautagesberichte

Der Auftragnehmer hat Bautagesberichte zu führen und dem Auftraggeber wöchentlich zu übergeben.
Sie müssen alle Angaben enthalten, die für die Ausführung und Abrechnung des Auftrages von Bedeutung sein können.
Die Bautagesberichte gelten jedoch nicht als Nachweis für erbrachte Stundenlohn- oder sonstige Leistungen.

*Hinweis: 5.6 Schnurgerüstabnahme*
5.6 Schnurgerüstabnahme (entfällt)

Es sind Schnurgerüste, übergreifend auf die Nachbarflächen, zur Abnahme und Kontrolle durch die Bauüberwachung herzurichten. Dabei werden auch die Anschlüsse zu den Fassaden und den Eingängen an das Bestandgebäude überprüft. Die erforderlichen Hilfskräfte und -mittel stellt der Auftragnehmer.

*Hinweis: 5.7 Abnahme*
5.7 Abnahme und Gewährleistung

Abnahme
Es wird förmliche Abnahme vereinbart.
Die Gesamtabnahme kann beantragt werden, wenn die Baumaßnahme komplett fertiggestellt ist. Teilabnahmen sind nicht möglich. Die Gewährleistungszeit beginnt erst mit der Gesamtabnahme.

Gewährleistung
Die Gewährleistung beträgt 5 Jahre nach BGB, abweichend von der VOB!

*Hinweis: 6. Weitere Besondere Vertragsbedingungen*
6. Weitere Besondere Vertragsbedingungen - WBVB
1. Übergabe von Ausführungszeichnungen:
Die Ausführungszeichnungen werden in digitaler Form übergeben.
2. Anordnung von Stundenlohnarbeiten
Mit Stundenlohnarbeiten ist erst nach schriftlicher Anordnung des Auftraggebers zu beginnen. Der Umfang der im Einzelfall zu erbringenden Leistungen wird bei
der Anordnung festgelegt. Die Stundenlohnzettel sind werktäglich einzureichen
3. Wasser- und Stromanschlüsse, Verbrauchskosten
Wasseranschlüsse und Stromanschlüsse, siehe LV-Positionen.
Für ordnungsgemäße Anschlüsse hat der Auftragnehmer zu sorgen.
Bei der Entnahme von Trinkwasser aus dem Liegenschaftsnetz ist ein
Rohrtrenner zu benutzen. Dies ist in die Einheitspreise einzukalkulieren.
Verbrauchskosten werden nicht erhoben.

4. Herstellen von Zeichnungen und Unterlagen / Abrechnungsunterlagen
Die Abrechnungspläne müssen alle neu hergestellten, wieder hergestellten Bauteile sowie aufgefundene und gesicherte Fremdleitungen maßstabsgerecht darstellen.
Alle Bauteile sind mit Angaben der Längen, Sohl- und Deckelhöhen zu versehen. Abzweigungen, Bögen, aufgefundene Fremdleitungen und dgl. sind lage-
und höhenmäßig einzumessen. Ggf. sind zusätzlich Detailpläne herzustellen.
Sämtliche für die Abrechnung relevanten Maße müssen auf den Abrechnungsplänen ersichtlich sein.
Die Einmessung der Leitung und sonstiger Bauteile hat mittels tachymetrischer Vermessung oder vereinfacht mittels Nivellement und Einmessen mit dem Bandmaß auf Gebäudeecken o. ä. zu erfolgen.
Die Anschlusspunkte und eine Bezugshöhe werden vom AG zur Verfügung gestellt.
Die Abrechnungspläne sind vom AN in analoger Form 2-fach, soweit erforderlich farbig, sowie einfach digital  zu erstellen. Die Kosten sind in die Einheitspreis einzurechnen.
5. Die Zufahrt zum Grundstück sowie der öffentliche Straßenbereich sind sauber zu halten. Alle hierfür anfallenden Kosten sind mit den Einheitspreisen abgegolten.
6. Einrichtung von Unterkünften
Unterkünfte wie Schlafräume und Aufenthaltsräume für die Freizeit dürfen in der Liegenschaft, in der sich die Baustelle befindet, nicht eingerichtet werden.
7. Beschädigungen in der Liegenschaft durch den AN
Werden bei Durchführung der Arbeiten Kabel oder andere Ver- und Entsorgungsleitungen beschädigt, so ist die Bauleitung  unverzüglich in Kenntnis zu setzen
8 Die Baustelleneinrichtung ist, soweit in der Position nicht anders beschrieben in die Einheitspreise einzukalkulieren
9. Transport / Entsorgung:
Abrechnungsgrundlage sind die tatsächlich anfallenden, abzubrechenden Mengen und Massen (keine Übermessungen).
Bei den Abbruchmaterialien sind unterschiedliche Baustoffabfallarten zu unterscheiden, getrennt zu lagern und getrennt zu entsorgen bzw. der  Wiederaufbereitung zuzuführen.
Der Aufstellungsort von Containern an der Baustelle ist mit der Bauleitung und der hausverwaltenden Dienststelle abzustimmen.
Entsorgung Bauabbruch:
- der unbelastete, nicht wieder verwendbare Bauschutt ist über eine Deponie, z.B. Laubhof, Hahnbach zu entsorgen.
- verbrennbare Stoffe über eine Müllumladestation z.B. Amberg-Witzlhof zu entsorgen.
- Schrott ist zum Schrotthändler zu liefern
Die anfallenden Deponie-, Container- und Transportkosten sind in die Einheitspreise mit einzukalkulieren.
Das Trennen der Materialien ist in die Einheitspreise einzukalkulieren.
Die Deponiegebühren sind gegen Nachweis (Übergabe der Deponie- und Wiegescheine)  vom Auftraggeber zu tragen.
Der Nachweis über die Bezahlung der Deponiegebühren ist der Rechnung beizufügen. Die Deponie hat den Empfang und die ordnungsgemäße Ablagerung zu bestätigen.
Vor dem Abtransport der Abbruchmaterialien ist eine mit der Bauleitung gemeinsam auf der Baustelle durchzuführende schriftliche Mengen- und Massenfestlegung durchzuführen. Dieser Nachweis ist Abrechnungsgrundlage für die entstehenden Deponiegebühren.
Es steht dem Auftragnehmer jedoch frei, das anfallende Material anderweitig zu entsorgen, sofern die gesetzlichen und behördlichen Bestimmungen eingehalten werden und dem Auftraggeber dadurch keine höheren Kosten entstehen.
Entsorgung Erdaushub, Wurzelstöcke ect.:
die anfallenden Materialien sind sofern nicht in der Position extra angegeben, getrennt  auszubauen und auf einem zugewiesenen Lagerplatz für die weitere Untersuchung auf schädliche Stoffe getrennt zu lagern.
Der Transport zum Zwischenlager ist in der Position enthalten.
Nach der Untersuchung durch ein Umweltinstitut wird das Material auf eine vom AN genannte Verwertungsstelle oder Deponie gebracht.
Grababfälle, Wurzelstöcke und Stammholz ist zu einer zugelassenen Verwertungsdeponie nach Wahl des Auftraggebers zu bringen.
Das deponiegerechte Zerkleinern ist in die Einheitspreise einzurechnen, sofern in der Position nichts anderes genannt ist.
Die Deponie- und Wiegescheine sind dem Auftraggeber zu übergeben.

*Hinweis: 7. BE sind Nebenleistungen (nach VOB, Teil C)*
7. BE sind Nebenleistungen (nach VOB, Teil C)

Die Baustelleneinrichtung (BE) gilt mit Bezug auf die Allgemeinen Technischen Vertragsbedingungen (ATV) in der VOB/C (DIN 18299, Abschnitt 4.1) nach als Nebenleistung, die auch ohne Erwähnung im Leistungsverzeichnis (LV) zur vertraglichen Leistung gehört.
Die BE gilt für das Gewerk notwendigen Leistungen. In diesem Fall gibt es für die BE und deren Bestandteile keine Positionen im LV.
Anlegen der Lager- und Arbeitsplätzen.
Geräte, Werkzeuge und sonstige Betriebsmittel anfahren und betriebsfertig aufstellen. Wie z.B. Baukrane (Turmdrehkran, Autokran etc.), Baubüros, Werkstätten, abschließbare Lagerräume und dgl. anfahren, aufbauen und einrichten.
Sollten ggf. Fundamte für die BE notwendig sein sind diese ebenfallls eine Nebenleistung, inkl. Wiederherstellen der Aufstellfläche, dies gilt für alle Flächen der BE.
Hinweis: Sollten Lager- und Arbeitsflächen sowie von Zufahrtswege zur Baustelle über die vom AG zur Verfügung gestellten hinaus benötigt werden sind diese mit dieser Position ebenfalls abgegolten.
Hinweis:
Da sich die Baumaßnahme unmittelbar an einer planfestgestellten Bahnanlage befindet, ist zur Sicherung des Eisenbahnverkehrs rechtzeitig vor Beginn der Baumaßnahme, diese dem zuständigen Anlagenverantwortlichen durch den AN anzuzeigen.
7.1 BE sind Nebenleistungen (nach VOB, Teil C)

Baustelle einrichten, vorhalten, betreinen, räumen für alle Geräte, Werkzeuge und An- und Abfahrten von Mannschaften, Erbringung aller Leistungen für Vorarbeiten der Altlastsanierung.

Kosten und Aufwendungen für Einrichten, Vorhalten und Betreiben sowie Wiederentfernen der Baustelleneinrichtung für Abbruch, Bauschuttaufbereitung und Entsorgung, beschrieben, sind zur Gänze mit den vereinbarten vertraglichen Preisen abgegolten, sofern im Leistungsverzeichnis nicht besondere Ansätze enthalten sind oder andere vertragliche Regelungen getroffen sind.

Zu den vertraglichen Pflichten bzw. Regelungen gehört insbesondere folgender Leistungsumfang:

1. Erfüllung aller Pflichten, Verantwortlichkeiten und Zuständigkeiten, entsprechend zusätzlichen Vertragsbedingungen, in Gesetzen, Regeln, Merkblättern, Richtlinien und Vorschriften und wie nachfolgend dargestellt.

2. Während der gesamten Bauzeit sind vom AN in Abstimmung mit dem AG alle notwendigen Maßnahmen zur Verkehrssicherung und ggf. -regelung auf dem von ihm allein oder überwiegend genutzten Flächen und solchen im Einwirkungsbereich des Vorhabens zu treffen.

3. Der AN hat die Baustelle und ihre Nebenanlagen sowie alle Bereitstellungslager vorschriftsmäßig zu beschildern, abzusperren und erforderlichenfalls zu bewachen.

4. Abbruch, Zwischenlagerung und Materialbewegung werden so betrieben, dass Belange des AG, des öffentlichen Verkehrs und der Grundstücksanlieger nicht über das Unvermeidbare hinaus beeinträchtigt werden.

5. Sichern der Baustelle, jedoch ohne Fertigbauzaun. Einzurechnen in die Einheitspreise sind weiter alle Nebenleistungen und Aufwendungen, welche zur Erfüllung der VOB/C 1,1 bis 3 sowie 4.1 erforderlich sind.

6. Abwasserentsorgung:
Abwässer der BE können über vorhandene Schächte in die kommunale Kanalisation abgeleitet werden. Erwirken aller Erlaubnisse, Herstellen und Wiederentfernen der Anschlüsse sowie alle Einleitekosten sind einzurechnen.

7. Personen, welche keine Mitarbeiter des AN oder von ihm beauftragter Subunternehmer sind, dürfen die Baustelle nur nach Zustimmung des AG betreten.

8. Der AN übernimmt die vollständige Regelung aller Schäden, welche Dritten durch seinen Betrieb entstanden sind.

9. Nutzung und Befahren von öffentlichen Verkehrsflächen außerhalb des Baufeldes ist nur nach Genehmigung durch den AG zulässig. Öffentliche Verkehrsflächen sind bei Verschmutzung notfalls mehrmals täglich zu säubern.

10. Umfasst Bauleitung des AN, Teilnahme an allen Besprechungen auf Anforderung des AG bzw. der Bauoberleitung sowie alle sonstigen Baustellengemeinkosten.

11. Umfasst Maßnahmen zur Minimierung von Emissionen durch Lärm, Staub und Erschütterungen.

12. Umfasst Erstellung einer Abbruchanweisung für alle Bauwerke auf dem Baufeld gemäß berufsgenossenschaftlichen Regeln und Regeln des Abbruchverbands. Lieferung in zweifacher Ausfertigung auf Papier sowie digital auf CD innerhalb von sechs Werktagen nach Auftragserteilung.

13. Die erforderlichen festen Anlagen herstellen. Baubüros, Unterkünfte, Werkstätten, Lagerschuppen und dgl., soweit erforderlich, antransportieren, aufbauen und einrichten. Bei Bedarf Zufahrtswege zur Baustelle sowie Lagerplätze, sonstige Platzbefestigungen und Wege im Baustellenbereich anlegen.

14. Flächen beschaffen, sofern die vom AG zur Verfügung gestellten nicht ausreichen. Kosten für Vorhalten, Unterhalten und Betreiben der Geräte, Anlagen und Einrichtungen einschl. Mieten, Pacht, Gebühren und dgl. werden nicht vergütet und sind mit der BE als Nebenleistung abgegolten.

15. Leitungsfreigabe
Der AN ist verpflichtet vor Beginn der Rückbauarbeiten die Spannungsfreiheit oder ordnungsgemäße Trennung aller Leitungen und Sparten zu kontrollieren. Dies gilt vor allem, aber nicht ausschließlich für Strom, Wasser und Gas. Die Prüfung oder Abfrage bei den örtlichen Versorgern ist zu dokumentieren.

16. Bautagebuch
Das Führen eines Bautagebuches für die eigenen Leistungen ist in die Einheitspreise der Positionen mit
einzukalkulieren und wird nicht gesondert vergütet. Das Bautagebuch ist der Bauleitung wöchentlich oder
auf Verlangen vorzulegen.

In vorliegende Position sind die Kosten bzw. der Erlös für die Entsorgung von Metallschrott (Metallbauteile und Edelmetalle, Kabel etc.) einzukalkulieren.

*Hinweis: 8. Allgemeines*
8. Allgemeines
Es gelten jeweils die Normen und Regeln in der zum Vertragsschluss gültigen Fassung einschließlich der Änderungen, Berichtigungen und Beiblätter.
Soweit in der Leistungsbeschreibung auf Technische Spezifikationen, z. B. nationale Normen, mit denen Europäische Normen umgesetzt werden, europäische technische Zulassungen, gemeinsame technische Spezifikationen, Internationale Normen, Bezug genommen wird, werden auch ohne den ausdrücklichen Zusatz immer gleichwertige Technische Spezifikationen in Bezug genommen.

Erhöhte Anforderungen an die Maßtoleranz
Es werden erhöhte Anforderungen an die Maßtoleranz an die Ebenheit von Flächen gestellt, diese werden nicht gesondert vergütet und sind mit den Einheitspreisen abgegolten. Es gilt die DIN 18202 Maßtoleranzen im Hochbau in der jeweils gültigen Fassung.

*Hinweis: 9. AVB Allgemeine Vertragsbedingungen VOB Teil B/C*
9. AVB Allgemeine Vertragsbedingungen VOB Teil B/C

Die Allgemeinen Vertragsbedingungen für die Ausführung von Bauleistungen (VOB/B) und die Allgemeinen Technischen Vertragsbedingungen für Bauleistungen (VOB/C) sind Bestandteile des Vertrags und der Vergabeunterlagen.

*Hinweis: 10. ATV Allgemeine Technische Vertragsbedingungen VOB Teil C*
10. ATV Allgemeine Technische Vertragsbedingungen VOB Teil C

Es gelten folgende ATV's (VOB/C):

ATV DIN 18299: Allgemeine Regelungen für Bauarbeiten jeder Art

ATV DIN 18345: Wärmedämmverbundsysteme

ATV DIN 18350: Putz- und Stuckarbeiten

*Hinweis: 11. Hinweis Demontage Abbruch- und Rückbauarbeiten*
11. Hinweis Demontage Abbruch- und Rückbauarbeiten
Bei den Demontagearbeiten sind die Forderungen und Auflagen der Arbeitssicherheit, des Brandschutzes etc. zu beachten. Im DG (Dachstuhl) sowie in Bereichen, wo Brandgefährdung nicht auszuschließen ist, sind Trennarbeiten mittels Schweißbrenner oder Winkelschleif- gerät verboten. Hier sind geeignete Werkzeuge (z.B. Säbelsäge) zu verwenden. Demontierte Materialien werden nach Aufmaß abgerechnet. Vor Beginn der örtlichen Demontagearbeiten ist zwingend ein Einweisungsgespräch mit der Bauleitung notwendig.

Ausführung innerhalb des Bauwerks,
Ausführung in allen Geschossen,
Arbeitshöhe bis 16 m,
Erschwernis gemäß Abbruchplan,
Abbruch von Hand/mit handgeführten Kleingeräten,
Ausführung:
- erschütterungsarm DIN 4150,
- lärmarm, Lärmpegel max. 80 dB(A),
- staubarm,
- ohne Funkenfreisetzung,
- ohne Untergrundbeschädigung,
- ohne Wasserfreisetzung,

aufgenommene Stoffe getrennt sammeln,
ggf. Zwischenlagern,
auf LKW des AN laden,
inkl. Entsorgung und Transport,

Ausführung gemäß Zeichnung und Einzelbeschreibung.

Hinweis: Positionen inkl. Entsorgung, Transport im Gebäude (vertikal und horizontal) und zur Deponie

*Hinweis: 12. Gerüstbauarbeiten*
12. Gerüstbauarbeiten
An den Fassaden wird bauseits ein Flächengerüst mit Dachfang zur Verfügung gestellt. Darüberhinausgehende Gerüste zur Herstellung der eigenen Leistung sind Nebenleistungen gem. VOB.

*Hinweis: Baustrom und Bauwasser*
Baustrom und Bauwasser:
Für die Bauzeit stellt der Bauherr einen zentralen Baustromanschluss (230/400 V, 32A) und einen zentralen Bauwasseranschluss als Entnahmestelle, als Anschlussmöglichkeit vom Versorgungsnetz, zur Verfügung, soweit sie nicht als separate Leistung ausgeschrieben sind.

Der Verbrauch von Baustrom und Bauwasser für die ausgeschriebenen Arbeiten ist für den Auftragnehmer kostenlos.
Ein Baustromkasten und ein Bauwasseranschluss wird vom AG eingerichtet und kostenfrei zur Verfügung gestellt.

Etwaig benötigte Verteileranlagen sind vom Auftragnehmer auf seine Kosten ohne Weiterverrechnung an den Auftraggeber einzurichten und nach den Bauarbeiten wieder zu entfernen, bei Bauwasser inkl. frost- und feuchtigkeitssicher umhüllen, unterhalten und wieder beseitigen.

*Hinweis: Abfallbeseitigung - Angaben zur Bauausführung - Sicherheit*
Abfallbeseitigung - Angaben zur Bauausführung - Sicherheit
Abfallbeseitigung:
Eigenes Restmaterial, Verschnitt, Bruch sowie Verpackungsmaterial sind vom AN kostenlos zu beseitigen und getrennt zu entsorgen.

Das Verfüllen von Arbeitsräumen mit Abfall ist strengstens untersagt.
Verbindung zu anderen Gewerken:
In Abstimmung mit der Bauleitung sind die technischen Bedingungen und zeitabläufe der Gewerke zu beachten.

Angaben zur Bauausführung:
Sofern im Leistungsverzeichnis nicht näher beschrieben, verpflichtet sich der Auftragnehmer vor Ausführung der Leistung, sich vor Ort mit dem Auftraggeber abzustimmen.

*Hinweis: Sicherheit:*
Sicherheit:
Grundsätzlich gelten für die Durchführung der Bauarbeiten die einschlägigen gesetzlichen und berufsgenossenschaflichen Vorschriften in der jeweils gültigen Fassung. Auf die Verordnung über Sicherheit und Gesundheitsschutz auf Baustellen (Baustellenverordnung) wird besonders hingewiesen. Der Auftragnehmer hat die Hinweise des SIGE-Koordinators und die Aufgaben des Sicherheits- und Gesundheitsschutzplans zu berücksichtigen. Bevor Mitarbeiter auf der Baustelle eingesetzt werden, müssen sie hinsichtlich Arbeitssicherheit und Gesundheitsschutz unterwiesen werden. Eine Unterweisungsbestätigung gemäß Vorgabe des Sicherheitskoordinators (mit Namen und Unterschriften der Beschäftigten) ist dem Sicherheitskoordinator vor dem ersten Betreten der Baustelle zu übergeben. Der AN informiert sich über die auf der Baustelle gültigen Dokumente zur Arbeitssicherheit und arbeitet mit dem Sicherheitskoordinator zusammen. Der Sicherheits- und Gesundheitsschutzplan ist verbindlich und genau zu beachten. Den Anordnungen des Sicherheitskoordinators ist Folge zu leisten. Der AN sorgt eigenverantwortlich und auf eigene Kosten für die Umsetzung der Rechtsgrundlagen für seine Mitarbeiter und Nachunternehmer bzw. deren Tätigkeiten, um Unfälle zu vermeiden (z.B. berufsgenossenschaftliche Vorschriften und Regeln, staatliche Gesetze und Verordnungen, allgemein anerkannte Regeln und Erkenntnisse, etc.).

*Hinweis: Hinweise*
Hinweise

Abrechnungsaufmaß
Folgende Bereiche sind im Aufmaß/Abrechnungsaufmaß separat durch den AN aufzugliedern, der Mehraufwand ist mit den Einheitspreisen des LV's abgegolten.

- Gartengeschoss BT 5, 6: Tagespflege
- Gartengeschoss BT 5, 6: Wohngemeinschaft
- Gartengeschoss BT 5, 6: Nebenräume
- Erdgeschoss BT 5, 6: Mehrgenerationenwohnen MGW
- Erdgeschoss BT 3: Physiotherapie
- Gartengeschoss BT 3: Beratung
- Garten- und Erdgeschoss BT 4: Dorf- + Marktplatz inkl. Allgemeinflächen
- Erdgeschoss BT 2: Funktionsflächen, Beratung
- Gartengeschoss bis 1. Obergeschoss BT1: Wohnen (ehem. Wohnhaus)

Die Bausubstanzuntersuchung vom 03.07.2024 ist Bestandteil dieser
Leistungsbeschreibung.

Gültigkeit der Unterlagen in folgender Reihenfolge:
1. Diese Leistungsbeschreibung
2. Bausubstanzuntersuchung vom 03.07.2024
3. Planunterlagen

*Hinweis: Technische Vorbemerkungen*
Technische Vorbemerkungen

1. Grundlage für die Ausführung der beschriebenen Leistung sind die Verlege- und Montagehinweise des Herstellers sowie die national
geltenden Gesetze, Vorschriften, Fachregeln und Normen.
2. Materialverschnitt, Falzverluste sowie Klein- und Befestigungsmaterial sind in die betreffenden Positionen einzurechnen. Abrechnung erfolgt nach bauseitigem
Aufmaß.
3. Die Entsorgung der Abfälle, des Schuttes und des Schrottes hat entsprechend der geltenden Vorschriften zu erfolgen und ist mittels Nachweises der
Entsorgungsstellen zu belegen. Dies gilt sowohl für die beim Rückbau als auch
beim Einbau anfallenden Wert- und Reststoffe. Die Kosten für die Entsorgung sind in die Einheitspreise einzurechnen.

*Hinweis: Widersprüche zwischen verschiedenen Vertragsteilen*
Widersprüche zwischen verschiedenen Vertragsteilen
Entsprechend § 1 Abs. 2 VOB/B für Bauverträge ist eine Rangfolge der verschiedenen Vertragsbestandteile vorgesehen. Bei Widersprüchen gilt die folgende Vertragsbestandteile sind in der aufgeführten Reihenfolge nacheinander heranzuziehen. Darunter sind alle Dokumente i.S.d. § 9 VOB/A zu verstehen;
1. Baubeschreibung,
2. Leistungsverzeichnis mit Türliste
3. Zeichnungen und Pläne

### 01 Tischlerarbeiten Innentüren

*Hinweis: 1. Baumontage*
1. Baumontage

1.1 Allgemein
1.1.1 Die Bauelemente müssen durch den Auftraggeber genehmigt und freigegeben werden.

1.2 Meterrisse, Achsen, Einbauebene
1.2.1 Die Montage der Türelemente muss flucht- und lotgerecht nach den bauseits in jedem Geschoss angelegten Meterrissen erfolgen.
Die Einbauebene ist in der Genehmigungszeichnung festzulegen.

1.3 Befestigungsmittel
1.3.1 Alle zur Montage erforderlichen Befestigungsmittel sind in die Einheitspreise mit einzukalkulieren. Der Auftragnehmer hat die Größe, Lage und Einteilung der Befestigungsmittel eigenverantwortlich zu ermitteln.
Danach ist der Abstand der Befestigungselemente untereinander anzusetzen.

1.4 Anschlüsse
1.4.1 Die Anschlüsse zum Baukörper müssen den bauphysikalischen Forderungen entsprechen.

1.5 Schutz der angrenzenden Bauteile
1.5.1 Alle angrenzenden Bauteile sind vor Beschädigungen bei der Montage zu schützen.

1.6 Funktionsprüfungen
1.6.1 Vor der Bauabnahme sind, ohne Aufforderung durch die Bauleitung, sämtliche Türen auf Funktionstüchtigkeit zu überprüfen.

1.7 Maße und Maßaufnahme am Bau
1.7.1 Der Auftragnehmer ist verpflichtet, eine Maßaufnahme am Rohbau durchzuführen. Er hat vor Einbau zu prüfen, ob die Rohbauöffnung nach den vereinbarten Details ausgeführt ist und für die Öffnung die vereinbarten Toleranzen eingehalten sind.
1.7.2 Für Toleranzen gelten DIN 18 201; DIN 18 202, Teil 1; DIN 18 203, Teil 1
1.7.3 Eventuelle Änderungs- oder Zusatzmaßnahmen sind vor Montagebeginn zu vereinbaren.

*Hinweis: 2. Einbau*
2. Einbau

Befestigungen/Dehnungen:
Die Verankerung der Zarge am Baukörper muss die Kräfte aus den Türen einwandfrei auf das Bauwerk übertragen. Die Befestigungsstellen müssen, soweit nicht in den Zulassungen der Türen anders aufgeführt, auf die Lage der Beschläge abgestimmt sein. Alle Verbindungen und Befestigungen müssen so
konstruiert sein, dass ein Toleranzausgleich gegenüber dem Rohbau möglich ist.

*Hinweis: 3. Anforderungen*
3. Anforderungen

3.1 Mechanische Anforderungen
Die Türkonstruktionen, inklusiv der Verbindungselemente müssen alle planmäßig auf sie anwirkenden Kräfte aufnehmen und an den Baukörper abgeben können.

3.2 Schallschutztechnische Anforderungen DIN 4109
R w,P: ermittelter Wert bei Eignungsprüfungen im Labor nach DIN 52210 bzw. EN 20140.
R w,R: Rechenwert, der mit Anforderung identisch sein muss
R w: betriebsfertig eingebaute Türe

Die DIN 4109 legt für Türen fest:
1. Das am Bau erwartete Schalldämm-Maß wird in der Ausschreibung mit R w gefordert werden.
2. Der Nachweis des Anbieters ist mit Prüfzeugnissen, die Laborwerte aussagen (Rw,P), zu erbringen.
3. Die Laborwerte müssen mindestens 5 dB höher sein als der geforderte Baustellenwert.
Vorhaltemaß für Türen = 5 dB
Rw = Rw,P - 5 dB
Mindestschallschutz
Die DIN 4109 fordert die Einhaltung von Mindestschallschutzwerten bei Türelementen.
In 3 Stufen werden die Anforderungen wie folgt klassifiziert:
Schallschutzklasse Forderung Nachweis VDI DIN 4109 Rw,R Rw,P
SK27 I 27, Rw,R>=27 dB, Rw,P>=32 dB
SK32 II 32, Rw,R>=32 dB, Rw,P>=37 dB
SK37 III 37, Rw,R>=37 dB, Rw,P>=42 dB
Einsatzempfehlungen nach DIN 4109, Tab 3.
Anmerkung:
Die angegebenen Schalldämmwerte berücksichtigen eine Schallübertragung nur über das Türelement. Eventuelle Schallübertragungen über flankierende Bauteile (Wände, Boden, Decken) dürfen dem Türelement nicht angelastet werden, bzw. sind im Prüfwert nach EN 20140 zu korrigieren.
Die Zargen müssen so eingebaut werden, dass die Schallschutzauflagen aus DIN 4109 - Anforderungen an Türen in Krankenhäuser oder ähnlichen Gebäuden gewährleistet wird.
Die Fugen zwischen Zarge und Bauwand müssen mit Mineralwolle ausgestopft und beidseitig mit dauerelastischer, überstreichbarer Fugenmasse versiegelt werden.

3.3 Brandschutztechnische Anforderungen DIN 4108
Eine Einstufung der Bauteile (im Gegensatz zu den Baustoffen), nimmt die DIN 4102 im Teil 2 vor. Danach wird das Brandverhalten von Bauteilen gekennzeichnet durch die Feuerwiderstandsdauer.
Feuerwiderstandsdauer
- F30, T30 30 min (feuerhemmend)
- F90, T90 90 min (feuerbeständig)
Ein Bauteil unterliegt grundsätzlich einer Prüfung in der Brandkammer mit einseitiger Beflammung des Probekörpers.
Bestimmungen
Es gibt drei grundsätzliche Anforderungen an Brandschutztüren:
- Selbstschließend (Obentürschließer, Bodentürschließer).
Federbänder sind  als Schließmittel nach DIN 18095 nicht erlaubt.
- Erfüllung der nach DIN 4102 festgelegten brandschutztechnischen Anforderung
- Zuverlässige Funktionsfähigkeit und deren Erhalt über einen längeren Zeitraum
Das Element muss komplett von einem Hersteller (Antragsteller der Zulassung) geliefert werden:
- Türblatt
- Zarge
- Schließmittel
- Bänder, Schlösser
- Drückergarnitur
Die Anforderungen an den Brandschutz der nachfolgend beschriebenen Türen stammen aus der Baugenehmigung bzw. dem Brandschutzgutachten.
Die Zargen sind gemäß den Anforderungen aus den Richtlinien, Regeln des Fachs sowie den Herstellerangaben einzubauen, sodass die angegebene Brandschutzanforderung gewährleistet ist.
Alle Brandschutztüren müssen eine bauaufsichtliche Zulassung haben. Schloss und Beschläge in Brandschutztüren müssen nach DIN für Brandschutztüren
zugelassen sein.
Bauaufsichtliche Zulasssung ist beizufügen.
Der Einbau der Türen hat genau nach den Einbauvorschriften der Hersteller und der damit verbundenen bauaufsichtlichen Zulassung der Hersteller zu erfolgen.
Ist dies nicht der Fall, so verliert das Türelement seine Zulassung, das Typenschild wird ungültig.
An jeder Tür muss das (Standard-) Zulassungsschild angebracht sein.

3.4 Rauchschutztechnische Anforderungen DIN 18095
Es gibt folgende grundsätzliche Anforderungen an Rauchschutztüren:
- Selbstschließend (Obentürschließer, Bodentürschließer).
Federbänder sind bei Rauchschutztüren als Schließmittel nach DIN 18095 bei keinem Türenhersteller erlaubt.
- Zuverlässige Funktionsfähigkeit und deren Erhalt über einen längeren Zeitraum
- Das Element muss komplett von einem Hersteller geliefert werden:
(Türblatt, Zarge, Schließmittel, Bänder, Schlösser, Drückergarnitur, Dichtungsmittel in Form von Zargenfalzdichtung und Bodendichtung, sowohl als absenkbare Bodendichtung oder Schwellendichtung).
Dichte Türen (DVS)
Als "dicht" im Sinne der Landesbauordnungen gelten allgemein Türen mit einer Abdichtung längs der seitlichen und oberen Türränder.
Fußschwellen oder besondere Vorkehrungen im Schwellenbereich (absenkbare Bodendichtungen) sind dabei nicht erforderlich.
Bei "dichten" Türen können auch Eigenschaften wie vollwandig oder selbstschließend gefordert werden. Mit vollwandig soll zum Ausdruck gebracht werden, dass die Türen geringe aber nicht näher definierte Anforderungen an den Feuerwiderstand erfüllen sollen.
Die Anforderung "dichtschließend und vollwandig" wird in Bayern mit hohlraumfreien (Vollspanplatten- Einlage) Türen erreicht, die an beiden Seiten und oben eine Dichtung aufweisen.
Die Türen sind in Anlehnung an die DIN 18095 zu fertigen.

Rauchdichte Türen (RDS)
Bei der Anforderung "Rauchschutztür" oder "rauchdicht" kann es je nach Bundesland unterschiedliche Regelungen oder Auslegungen geben.
Diese Türen müssen der Norm DIN 18095 Teil 1
Rauchschutz entsprechen. Die DIN 18095-1 ist bauaufsichtlich eingeführt und gilt damit als allgemein anerkannte Regel der Technik. Abweichungen von dieser Regelung sind kurzsichtig und können zu einem späteren Zeitpunkt zum Austausch der Türen führen.

3.5 Fluchttürsysteme
Seit 01.April 2003 gelten in ganz Europa neue, einheitliche Normen für die Ausstattung von Fluchttüren. Eine wesentliche Neuerung: Schloss, Beschlag und Montagezubehör werden gemeinsam geprüft und dürfen nur als geprüfte Einheit verkauft und eingesetzt werden.
Die neuen EU-Normen unterscheiden Fluchttürsysteme nach dem jeweiligen Anwendungsbereich in Notausgangs- und Panikverschlüsse.

Notausgänge
Notausgänge nach DIN EN 179 sind bestimmt für Gebäude, die keinem öffentlichen Publikumsverkehr unterliegen und deren Besucher die Funktion der Fluchttüren kennen.
Die Norm schreibt eine senkrecht auf den Drücker wirkende Prüfkraft von maximal 70 N vor, bei der die Verriegelungselemente der Tür entriegelt werden und die Tür selbsttätig öffnet.
Die Beschlaggarnituren können als Drücker oder Wechselgarnitur ausgeführt werden. Eine durchgehende Verschraubung ist vorgeschrieben.
Das Montagezubehör ist ebenfalls Bestandteil der geprüften Beschlagseinheit.
Um Verletzungen vorzubeugen ist die Geometrie des Drückers in Grundzügen vorgegeben. Das freie Ende des Drückers muss so ausgeführt werden, dass es zur Oberfläche des Türflügels zeigt.

Paniktüren
Paniktüren nach DIN EN 1125 hingegen kommen in öffentlichen Gebäuden zum Einsatz, bei denen die Besucher die Funktion der Fluchttüren nicht kennen und diese im Notfall auch ohne Einweisung betätigen können.
Hiervon sind z. B. Krankenhäuser, Schulen, öffentliche Verwaltungen, Flughäfen und Einkaufszentren betroffen.
Die Auslösekräfte sind an Paniktüren ebenfalls geregelt. Bei zwei unterschiedlichen Prüfungen wird das Verschlusssystem geprüft:
Zum einen wird das Türelement nicht unter einer Vorlast getestet. Dabei muss eine maximale Betätigungskraft von 80 N die Tür selbsttätig öffnen.
Bei der zweiten Prüfung wirkt eine Vorlast von 1000 N auf das Türblatt.
Dabei darf der Auslösedruck 220 N nicht überschreiten.
An Paniktüren sind auf der Fluchtseite Stangengriffe oder Druckstangen (Pushbars), die über die Türbreite reichen, zwingend vorgeschrieben.
Auf der Außenseite sind entsprechende Drücker-, Knopf- oder Blindschilder anzubringen. Die Außenbeschläge und das Montagezubehör sind ebenfalls geprüfte Bestandteile der Beschlagseinheit.

*Hinweis: 4. Werkstoffe*
4. Werkstoffe

4.1 Holz
Für die Qualität des Holzes gilt DIN 68 360 Teil 1 "Holz für Tischlerarbeiten; Gütebedingungen bei Innenanwendung". Der Streubereich des Feuchtigkeitsgehaltes darf allgemein nicht größer als 4 % und bei Verwendung von Keilzinken als Längsverbindung nicht größer als 2 % sein. Der max. Wert des Feuchtigkeitsgehaltes der Einzelteile darf 15 % nicht übersteigen.
Bei Anwendung der Keilzinken für die Eckverbindung darf die Streuung des Feuchtigkeitsgehaltes 2 % und der max. Wert der Einzelteile 10 % nicht übersteigen.
Die Messung des Feuchtigkeitsgehaltes ist vor Baubeginn der formgebenden Bearbeitung durchzuführen und aktenkundig zu erfassen.

4.2 Klebestoffe
Leime dürfen an der behandelten Oberfläche weder Verfärbungen noch andere Schäden verursachen. Dichtstoffe müssen gegenüber atmosphärischen Einflüssen beständig sein. Sie dürfen nicht aushärten und nach DIN 52460 "Prüfen von Materialien für Fugen- und Glasdichtungen im Hochbau, Begriffe" nicht aggressiv sein.

4.3 Montage
Vor Arbeitsbeginn sind sämtliche Maße und Stückzahlen am Bau zu überprüfen.
Alle eventuell erforderlichen Nacharbeiten, wie nachhobeln, gangbarmachen von Beschlägen usw., sind kostenlos und unverzüglich vorzunehmen.

4.4 Zusammenbau unterschiedlicher Metalle
Beim Zusammenbau unterschiedlicher Metalle muss sichergestellt sein, dass keine Kontaktkorrosion und keine anderen ungünstigen Beeinflussungen
auftreten. In Verbindung mit Aluminium müssen Verbindungselemente aus nichtrostendem Stahl bestehen.

4.5 Dichtungsprofile
Dichtungsprofile müssen mit den angrenzenden Stoffen verträglich sein. Nichtzellige Elastomer-Dichtprofile müssen der DIN 7863 entsprechen. Für andere Werkstoffe ist die Eignung ebenfalls nachzuweisen. Sie müssen nichthärtend sein und ihre elastischen Eigenschaften im vorkommenden Temperaturbereich
beibehalten. Die Shorehärte muss gleich bleiben. Die Dichtungsprofile müssen - soweit sie atmosphärischen Einflüssen ausgesetzt sind - hiergegen beständig sein.

4.6 Dichtstoffe
Dichtstoffe müssen in ihren Eigenschaften dem Verwendungszweck entsprechen. Sie müssen nach DIN 52452 mit angrenzenden Stoffen verträglich sein.
Weiter müssen Dichtstoffe alterungsbeständig und - soweit sie direkten Witterungseinflüssen ausgesetzt sind - gegen diese beständig sein.

4.7 Schutzlacke
Schutzlacke und Klebefolien für vorübergehenden Oberflächenschutz müssen mit angrenzenden Baustoffen verträglich sein. Es muss sichergestellt sein,
dass sich die Schutzbeschichtung restlos entfernen lässt; dies ist ohne besondere Vergütung vom Auftragnehmer auszuführen.

4.8 Befestigungen
Alle Befestigungsmittel sind in Edelstahl auszuführen.

*Hinweis: 5. Ausführung*
5. Ausführung

5.1 Türblatt
Sämtliche Türblätter sind gegen Verwechselung beim
Einbau mit eingeschlagenen Nummern auf den Bändern zu
versehen. Wird der Einbau der Türblätter vom
Auftragnehmer zur Zargenmontage vor den
Ausbauarbeiten für notwendig erachtet,
so sind die Türblätter nach Zargenmontage vom
Auftragnehmer wieder abzutransportieren und erst zum
Abschluss der Ausbauarbeiten nach Aufforderung durch
die Bauleitung einzusetzen.

5.2 Falzdichtungen
Die Falzdichtungen zwischen Türflügel und Zarge sind
rundumlaufend einschließlich Bodenschiene in einer
Ebene einzubauen. Die Dichtungsprofile müssen
bei guter Alterungsbeständigkeit auswechselbar und in
den Ecken dicht sein (eckvulkanisiert).
Die Dichtungen sind mit schalltechnisch günstigeren
Lippendichtungen auszuführen.
Die aufzubringende Schließkraft ist unbedingt auf
die von Kindern anzupassen.
Die Farbe der Falzdichtungen müssen der Farbe der Stahlzarge entsprechen.

5.3 Beschläge
Zum Einsatz dürfen nur geprüfte, freigegebene und zugelassene
Original-Qualitätsbeschläge in Behördenqualität gelangen.
Die Beschläge müssen RAL-geprüft sein.
Sie sind vom Auftragnehmer gemäß den Flügelgrößen für
die zu erwartenden Belastungen zu dimensionieren und
gegen Korrosion zu schützen.
Der Beschlag soll leicht und ohne großen Kraftaufwand
zu bedienen sein.
Die Möglichkeit zur Wartung und Instandhaltung der
Beschläge muss gegeben sein. Schraubverbindungen sind
gegen selbständiges Lösen zu sichern.
Die Beschläge sind zur Entscheidung des Auftraggeber
und der Architekten zu bemustern.
Material für Hand- und Stoßgriffe regelmäßig
Edelstahl, sonstige Beschlagteile Alu,
eloxiert E6EV1 - soweit nicht anders angegeben.
Beschläge nach dem jeweils neuesten Stand der Technik
anbringen.
Leichtgängigkeit und Beschlagsitz sowie die Dichtheit
der Elemente müssen gewährleistet sein.
Sämtliche Beschlagteile müssen aus rostfreiem oder
rostgeschützten Material und - außer
Bedienungshandhebel verdeckt eingebaut sein.
Der Beschlageinbau in Feuerschutztüren ist
entsprechend den Zulassungen auszuführen.
Für alle Feuerschutztüren gemäß DIN 4102 und
Zulassung sind Türschließer zwingend.
Schlösser und Beschläge
für Panik- und Feuerschutztüren
Schloss- und Beschlagsysteme für Panik-,
Rauch- und Feuerschutztüren
Für die verschiedenen organisatorischen Abläufe bei
Fluchttüren sind unterschiedliche Funktionen
erforderlich.
Die folgenden alternativen Funktionsmöglichkeiten
sind vorzusehen:
Funktion B: Umschaltfunktion
Funktion C: Schließzwangfunktion
Funktion D: Durchgangsfunktion
Funktion E: Trafo-Wechselfunktion
Bei allen ausgeschriebenen Positionen ist
grundsätzlich die Angabe der Türschlagrichtung nach
DIN 107 erforderlich.
Die Schlagrichtung ist auch für Standflügelelemente
bei Doppelflügeltüren entsprechend zu bestimmen.

Bei Doppelflügeltüren mit manuell verriegeltem
Standflügel ist im Einzelfall zu prüfen,
ob der Einsatz eines Schaltschlosses zur Vermeidung
von Schäden an Fußböden durch die untere
Treibriegelstange sinnvoll ist.

*Hinweis: Leitbeschreibung LB*
Leitbeschreibung LB

im Folgendem werden die Türen im Allgemeinen beschrieben, und die Anforderungen bei verschiedenen funktionalen Vorgaben erläutert.
Die jeweilige detaillierte Anforderung ist den LV-Positionen und der Türliste zu entnehmen.

als Volltür,
als komplettes Element,
mit entsprechender Zargenkonstruktion.
Türöffnung lichter Durchgang > 900 mm, bei Öffnung von 90 Grad
als barrierefreie Ausführung DIN 18040,  (Drückerhöhe "Standard")
Höhe Nennmaß Wandöffnung 2125/2135mm

1. ALLGEMEIN

Bauphysikalische Anforderungen sowie Klassifizierung,
Einstufung der Türblätter für Sperrtüren
nach den Einsatzempfehlungen der Gütegemeinschaft.

1.1 als barrierefreie Ausführung DIN 18040 (Drückerhöhe "Standard")
1.2 Luftdurchlässigkeit Klasse 2 (27m3/m2h) DIN EN 12207
1.3 Bedienungskräfte Klasse 3 DIN EN 12217
1.4 Rahmendurchbiegung C (kleiner gleich 1/300) DIN EN 12210
1.5 Mechanische Festigkeit Klasse 3 DIN EN 1192
1.6 maximale zulässige Verformung Klasse 3 DIN EN 12219
1.7 Klimaklasse II, Prüfklima b, DIN EN 1121
1.8 mechanische Beanspruchungsgruppe M für Innentüren nach RAL RG 426

2. SCHALLSCHUTZ

2.1 SSK I Schallschutz DIN 4109 und VDI 2719, eingebaut mind. Rw = 27 dB
geprüftes Schalldämm-Maß Rw,P >=32dB

2.2 SSK II Schallschutz DIN 4109 und VDI 2719, eingebaut mind. Rw = 32 dB
geprüftes Schalldämm-Maß Rw,P >=37dB

2.3 SSK III Schallschutz DIN 4109 und VDI 2719, eingebaut mind. Rw = 37 dB
geprüftes Schalldämm-Maß Rw,P >=42dB

2.3 Türbodendichtung,
Automatische Tür-Bodendichtung, absenkbar
für Feuer- und Rauchschutztüren,
für Schallschutztüren mit Spezialdichtungsprofil mit zusätzlicher Innenabdichtung.
Befestigung durch Einfräsen (Einnuten).

3. BRANDSCHUTZ
3.1 Rauchschutz/RDS, als dichte vollwandige Tür,
Anforderung "dichtschließend, rauchdicht und vollwandig"
in Anlehnung an die DIN 18095 gefertigt,

3.2 Brandverhalten DIN 4102-5, Feuerwiderstandsklasse T 30.
Rauchschutz nach DIN 18095,
Blattdicke ca. 43 mm bzw. nach Herstellerangaben

3.3 Brandverhalten DIN 4102-5, Feuerwiderstandsklasse T 90.
Rauchschutz nach DIN 18095.
Blattdicke ca. 67 mm. bzw. nach Herstellerangaben

3.4 Paniktürverschluss
DIN EN 1125 Typ A/B Öffentliche Gebäude, horizontaler Betätigungsstange

3.5 Notausgangsverschluss mit Drücker
DIN EN 179 Typ A/B

4. ZARGE

4.1 Umfassungszarge, 3-teilig/3-schalig
Schloßfallen und Schlossriegel mit Edelstahlverkleidung damit die Farbe durch die Falle nicht "abblättert"
Schloßfallen und Schlossriegel mit rückseitigem Mauerschutzkasten, damit die Unterkonstruktion (GK oder Beton) nicht sichtbar ist.
Spiegelbreite 40/55 mm,
Stahlzarge DIN 18 101 Teil 3, aus gepresstem Stahlblech, (Zarge wird nicht eingeputzt, sonder Aufputz bzw. auf GK oder Beton montiert)
Blechdicke 1,5 mm,
Material verzinkt, grundiert, endbeschichtet
Oberflächenfertig Farbe nach Wahl AG, RAL 7037 staubgrau

dreiteilig, geschweißt,
Schweißnähte verschliffen,
für stumpf einschlagende Türen (Zarge und Türblatt flächenbündig),
mit Anschlagdämpfung durch Dichtungsband,
mit Dämpfungs/Dichtungsprofil am Anschlag. Sichtbare Breite 3.5-5 cm
(durchgehend, keine Gehrung)
Farbe Dichtungen schwarz
unterem Verbindungswinkel,
mit Hinterschweißtaschen,
mörteldicht,
mit dreidimensional stufenlos verstellbarer
VX-Bandunterkonstruktion,
zur Aufnahme der Bänder,
160 mm hoch (3 Bänder),

Oberfläche Aufnahmeelement: Edelstahl,
Aufnahmeelement für Bänder.

Vertiefung (NC-Fräsungstechnik) zur Aufnahme
eines Lappenschließbleches, eckig,
Einbau flächenbündig mit der Spiegelseite,
der Stahlzarge,
mit Montagelaschen.
Edelstahl Mat. 1.4301,
geschliffen,
Körnung 320, 2 mm dick.
Befestigung: voll geklebt und mit
Senkkopf-Edelstahlschrauben verschraubt.

Einbau der Zarge ohne Bodeneinstand,
für Anschluss Fußbodenaufbau auf Kämpferbreite,
Fußbodenaufbauhöhe EG ca. 20 cm

Der Schallschutz ist an die jeweiligen Türblätter anzupassen.

Oberflächenausführung:

Haftfeste Grundierung für dauerhaften Korrosionsschutz
Die vorbehandelten Oberflächen werden im Elektrophorese-Verfahren (Tauchbad) und anschließend durch Einbrennen bei 180° C grundiert (Buntton Lichtgrau in Anlehnung an RAL 7035). So entsteht eine sehr harte, schlag- und witterungsunempfindliche Farboberfläche.

Oberflächenbehandlung von Stahlprofilen im Nassbeschichtungssystem
Farbe nach Wahl AG, Farbe nach Wahl AG, z.B. RAL 7037 staubgrau
Oberflächenfertig
Farbbeschichtung mit 2-Komponenten-Grund- und Zwischenbeschichtung.

Beschichtungsaufbau Stahl grundiert
1 x Epoxidharz-Eisenglimmer EG 1
2 x Polyurathan-Deckbeschichtung mit hervorragender Kreidungs- und Farbtonstabilität, geprüft nach der TL 918 300, Blatt 87.

Die Oberflächen der Zargen sind nach dem Einbau
gegen mechanische Beschädigungen so zu schützen, dass keine Beschädigungen durch bauseiteige Gewerke entstehen.

Der Schutz ist nach Aufforderung durch die Bauleitung zu entfernen.

4.2. Befestigungsuntergrund
4.2.1 Wand aus Stahlbeton STB, Mauerwerk,
Befestigung durch an die Zarge angeschweißte Maueranker,
4 Stück pro Seite,
Die Zarge ist mit Zargenvergussmörtel oder gleichwertig nach Herstellervorgaben vollflächig auszugießen.

Hinweis:
Die Maueröffnungsmasse werden bei den Beton- und Trockenbauwänden dem Mauermaß entlehnt, d.h. z.b. 88,5, 101,0 etc.
Sollten bei der Montage zur Befestigung der Zargen Stemmarbeiten im Mauerwerk/Beton notwendig sein ist dies eine Nebenleistung und wird nicht gesondert vergütet.

4.2.2 Wand aus Leichtbauständerwerk,
Befestigung durch an der Zarge angeschweißter Bügelanker,
4 Stück pro Seite,
für gleichzeitigen Einbau mit der Wand,
einschl. beidseitige lose Teleskop-Ständer.
Der Zargenhohlraum ist vollständig mit Mineralwolle zu hinterfüllen.

Hinweis
Fliesen einseitig oder zweiseitig Aufbau jeweils +1,5 cm (siehe Türliste).

5. TÜRBLATT

Türblatthöhe passend zum Nennmaß Wandöffnung
5.1 Blattdicke ca. 42 mm.
5.2 Blattdicke ca. 43 mm bei F/T30
5.3 Blattdicke ca. 67 mm bei F/T90.
Herstellerangaben sind maßgebend

5.4 Türblatt aus Holzwerkstoff,
Verleimung DIN/EN204,
Stabilisatoren aus Holz-/Aluminiumeinlagen.

5.5 einfach gefälzt, Absperrung HDF-Hartfaserplatte, 3 mm, flächenbündig mit Zarge, Randbereich mit 3-seitigem Anleimer aus Holz,

5.6 Oberfläche des Türblattes aus Kunststoff,
Decklage aus Schichtpressstoffplatten aus HPL 0,8/0,9 mm
Farbton: uni, nach Angabe des AG hellgrau

5.7 Kantenausführung: Verdeckter Hartholz-Anleimer, 3-seitig, Massivholzrahmen aus Buche, Einleimer mit Acryl-Lack-Kantenlackierung.

5.8 Kantenausführung: Getaformkante 3-seitg, im Dekor, Kante eckig, Feuchtraum

5.9 Kantenausführung stumpf einschlagend, Doppelfalz, bei T30/90, flächenbündig mit Zarge

5.10 Feuchtraum-Türelement nach DIN 68706 Teil 1 Feuchtraumschutzanleimer an der Türkante,

5.11 Unterschnitten/Bodenluft, Höhenkürzung max. 10 mm,

5.12 Lüftungsausschnitt

5.13 Türspion

6. Verglasungen DIN 18008-4 Teil 4/Sicherheitsglas

6.1 ESG für Oberlicht
6.2 VSG für Seitenteil
6.3 VSG in Türblatt
6.4 Verglasung G30/90
6.5 Verglasung F30/90

7. BESCHLÄGE

7.1 Türbänder
aus Edelstahl, Nirosta,
Anzahl der Bänder je Bauteil 3,
Gangbar und funktionstüchtig eingebaut.
aus Edelstahl,
matt-gebürstet,
für stumpfe Türen an Stahlzargen
mit Aufnahmeelement

Größe 160 mm,
Rollendurchmesser 22,5 mm,
DIN rechts und links verwendbar,
Innenliegender, verdrehsicherer Schraubstift,
verdeckt liegende, wartungsfreie
Axial-Radial-Gleitlager mit großer
dimensionierten Lagerflächen,
Zusatzausstattung: 2 Tragzapfen 12 x 60 mm,
mit Stiftsicherung: aus Edelstahl.

7.2 Türdrückergarnitur, gemäß Guvv-Bestimmungen, barrierefrei
Ausführung Drücker, Knauf gemäß Türliste
als Objektbeschlag, 2-seitig
aus Edelstahl massiv,
Rossette
strichmatte Oberfläche,
stoß-, abrieb- und korrosionsfest,
ausgerüstet mit Ausgleichslager,
fest drehbar gelagert,
ausgerüstet mit 9 mm Vierkantstift,
mit Breitschilder gerundet 185 x 185 mm,
mit Stütznocken 10 mm,
mit Profilzylinderlochung,
beidseitig verdeckt befestigt.
gewünschte Optik
Edelstahl mit Rossette als barrierefreie Ausführung DIN 18040
gem. GUV und UVV-Vorschiften, barrierefrei keine Sonderhöhe

7.2.1 für Fluchttüren nach EN 1906 (DIN 18 273),
7.2.2 für Feuer- und Rauchschutztüren nach EN 1906 (DIN 18 273),

7.3 Schlösser

7.3.1 Einsteck-Behördenschloss,
nach DIN 18 251, Klasse 4;
PZ-Lochung
Stulp abgerundet (eckig),
Stulp Edelstahl,
Werkstoff: 1.4301,
geschlossener, verzinkter Schlosskasten,
mit montagefreundlicher Zuführung
der Zylinder-Befestigungsschrauben,
Falle aus Temperguss,
mit wartungsfreier Gleitführung und Geräuschdämpfung,
Riegel aus Stahl mit Sicherheitszuhaltung,
2-teilige Stahlklemmnuss,
selbstspannend,
mit 8 mm Vierkant,
verstärktes Gleitlager aus Stahl,
mit aufbohrgeschützten gehärteten Späneschutzbuchsen
aus Stahl.
Dornmaß 65 mm.
alle sichtbaren Teile Edelstahl

7.3.2 Panik-Einfalleneinsteckschloss nach DIN 18 250,
Teil 1,
für Feuerschutz- und Fluchttüren,
mit Durchgangsfunkion D
mit Umschaltfunktion B,
mit selbstverriegelnder Wechselfunktion E

PZ-Lochung,
Stulp abgerundet (eckig),
Stulp Edelstahl,
Werkstoff: 1.4301,
geschlossener, verzinkter Schlosskasten
mit montagefreundlicher Zuführung
der Zylinder-Befestigungsschrauben,
geteilte Spezialnuss mit 9 mm Vierkant,
doppelt verrippte Temperguss-Schaftfalle
mit wartungsfreier Gleitführung und Geräuschdämpfung,
Stahlriegel 1-tourig,
Falle aus Temperguss,
mit wartungsfreier Gleitführung
und Geräuschdämpfung,
Dornmaß 65 mm.
alle sichtbaren Teile Edelstahl

7.3.3 Badgarnitur, WC-Verriegelung Barrierefrei
von innen verriegelbar mit Frei/Besetzt-Anzeige
sonst wie 7.3.1

7.3.4 Motorschloss
Panikfunktion gem. EN 179
Automatische Selbstverriegelung
Universelle Steuerfalle
Motorische Entriegelung
Zusätzliche elektrische Ablaufsicherung
mit Rückmeldekontakten zur Abfrage des Türzustands
inkl. Einbau

7.4. Obenttürschließer
- Freilauffunktion
- Stufenlos einstellbare Schließkraft von EN3-5
- Barrierefrei nach DIN 18040 bis EN5
- Öffnungsunterstützung für ein leichtes Öffnen und komfortables Begehen der Tür
- Öffnungsunterstützung abschaltbar bei Türen mit Windbelastung oder Druckunterschieden
- Hydraulischer Endschlag, der die Tür kurz vor Geschlossenlage beschleunigt
- Schließgeschwindigkeit ist individuell anzupassen
- Integrierte Öffnungsdämpfung, bremst stark aufgeworfene Türen ab
- Optische Schließkraftanzeige zum leichten Kontrollieren der Einstellung
- Alle Funktionen von vorn einstellbar und kein höherer Montageaufwand gegenüber Standardsystemen

Insbesondere wir darauf hingewiesen, dass die anzubietenden Obertürschließer durch den AN so zu bemessen sind, dass die Schließung auch bei geringen/großen Luftvolumen der angrenzenden Räume vollumfänglich funktionsfähig sind und die Türe leise ins Schloss fällt, kein Tür knallen!
Leitprodukt: Dorma TS 98 XEA System SoftFlow (Schließbereich von 15-0 Grad)

7.4.1a Obentürschließer integriert mit Gleitschiene ohne Feststellung
für die Montage an Feuer- und Rauchschutztüren,
- Freilauffunktion
Obentürschliesser DIN EN 1154 für Feuer-/Rauchschutztür als Innentür, für einflügelige Türanlagen, mit Endanschlag, mit Gleitschiene ohne Feststellung, Montage Bandseite, Farbton silber, mit Gleitschiene und Hebel mit vernietetem Gleitstein,
von vorn einstellbare Schließkraft,  Schließgeschwindigkeit, Öffnungsdämpfung und Endschlag
mit Abnahmeprüfung und dauerhafter Anbringung des Zulassungsschildes,
Ausführung gemäß Zeichnung.

7.4.1 b Obentürschließer integriert mit Gleitschiene ohne Feststellung
wie 7.4.1 a jedoch keine Anforderung an Feuer- und Rauchschutz

7.4.2 Obentürschließer integriert mit Gleitschiene mit Feststellung
für die Montage an Feuer- und Rauchschutztüren,
- Freilauffunktion
Obentürschließer DIN EN 1154 für Feuer-/Rauchschutztür als Innentür,
für einflügelige Türanlagen, mit Endanschlag,
Öffnungsdämpfung und Schließverzögerung,
mit Gleitschiene mit elektromechanischer Feststellung 24 V DC DIN EN 1155, und integriertem Rauchschalter 230 V AC,
Sturzmelder 230 V AC und 2 Deckenmelder,
Montage Bandseite, Farbton silber,
mit Abnahmeprüfung und dauerhafter Anbringung des Zulassungsschildes.
inkl. Verkabelung, Montage, notwendiger Bohrungen
Übergabedose 230V bauseits

7.4.4 Feststeller Verbindung/Kontakt zu BMA/RDA
Oben-Türschliesser mit Feststeller Aufschaltung/Rückmeldung Gebäudeautomation (Sicherheitstreppenhaus)

7.4.5 Magnettürhalter Öffnungswinkel 180°

HINWEIS:
Die folgende Leistungsbeschreibung ist nur in Verbindung mit der beigefügten Türliste gültig. Eventuelle Unstimmigkeiten sind dem Architekten sofort mitzuteilen. Die Türen, Zargen, Beschläge usw. müssen grundsätzlich den GUVV Bestimmungen entsprechen. Ebenso die Anforderungen Verglasungen DIN 18008-4 Teil 4/Sicherheitsglas. Die tatsächlichen Masse sind eigenverantwortlich am Objekt zu prüfen, dies gilt als Nebenleistung.

#### 01.01 Erdgeschoss

**01.01.0010 EG IT H/S 01.01**
EG IT H/S 01.01
gemäß Leitbeschreibung und Türliste
Anforderungen gemäß Türliste und die dazugehörigen jeweiligen Ausführungen der Leitbeschreibung

Produktbeschreibung Türen Ausführung (dies gilt auch für alle folgenden Positionen):

'........................................'
angebotener Hersteller

'........................................'
angebotenes Fabrikat
Menge: 1,000 St

**01.01.0020 EG IT H/S 01.02**
EG IT H/S 01.02
gemäß Leitbeschreibung und Türliste
Anforderungen gemäß Türliste und die dazugehörigen jeweiligen Ausführungen der Leitbeschreibung
Menge: 1,000 St

**01.01.0030 EG IT H/S 01.03**
EG IT H/S 01.03
gemäß Leitbeschreibung und Türliste
Anforderungen gemäß Türliste und die dazugehörigen jeweiligen Ausführungen der Leitbeschreibung
Menge: 1,000 St

**01.01.0040 EG IT H/S 01.04**
EG IT H/S 01.04
gemäß Leitbeschreibung und Türliste
Anforderungen gemäß Türliste und die dazugehörigen jeweiligen Ausführungen der Leitbeschreibung
Menge: 1,000 St

**01.01.0050 EG IT H/S 01.05**
EG IT H/S 01.05
gemäß Leitbeschreibung und Türliste
Anforderungen gemäß Türliste und die dazugehörigen jeweiligen Ausführungen der Leitbeschreibung
Menge: 1,000 St

**01.01.0060 EG IT H/S 01.06**
EG IT H/S 01.06
gemäß Leitbeschreibung und Türliste
Anforderungen gemäß Türliste und die dazugehörigen jeweiligen Ausführungen der Leitbeschreibung
Menge: 1,000 St

**01.01.0070 EG IT H/S 01.07**
EG IT H/S 01.07
gemäß Leitbeschreibung und Türliste
Anforderungen gemäß Türliste und die dazugehörigen jeweiligen Ausführungen der Leitbeschreibung
Menge: 1,000 St

**01.01.0080 EG IT H/S 01.08**
EG IT H/S 01.08
gemäß Leitbeschreibung und Türliste
Anforderungen gemäß Türliste und die dazugehörigen jeweiligen Ausführungen der Leitbeschreibung
Menge: 1,000 St

**01.01.0090 EG IT H/S 01.09**
EG IT H/S 01.09
gemäß Leitbeschreibung und Türliste
Anforderungen gemäß Türliste und die dazugehörigen jeweiligen Ausführungen der Leitbeschreibung
Menge: 1,000 St

**01.01.0100 EG IT H/S 01.10**
EG IT H/S 01.10
gemäß Leitbeschreibung und Türliste
Anforderungen gemäß Türliste und die dazugehörigen jeweiligen Ausführungen der Leitbeschreibung
Menge: 1,000 St

**01.01.0110 EG IT H/S 01.11**
EG IT H/S 01.11
gemäß Leitbeschreibung und Türliste
Anforderungen gemäß Türliste und die dazugehörigen jeweiligen Ausführungen der Leitbeschreibung
Menge: 1,000 St

**01.01.0120 EG IT H/S 01.12**
EG IT H/S 01.12
gemäß Leitbeschreibung und Türliste
Anforderungen gemäß Türliste und die dazugehörigen jeweiligen Ausführungen der Leitbeschreibung
Menge: 1,000 St

**01.01.0130 EG IT H/S 01.13**
EG IT H/S 01.13
gemäß Leitbeschreibung und Türliste
Anforderungen gemäß Türliste und die dazugehörigen jeweiligen Ausführungen der Leitbeschreibung
Menge: 1,000 St

**01.01.0140 EG IT H/S 01.14**
EG IT H/S 01.14
gemäß Leitbeschreibung und Türliste
Anforderungen gemäß Türliste und die dazugehörigen jeweiligen Ausführungen der Leitbeschreibung
Menge: 1,000 St

**01.01.0150 EG IT H/S 01.15**
EG IT H/S 01.15
gemäß Leitbeschreibung und Türliste
Anforderungen gemäß Türliste und die dazugehörigen jeweiligen Ausführungen der Leitbeschreibung
Menge: 1,000 St

**01.01.0160 EG IT H/S 01.16**
EG IT H/S 01.16
gemäß Leitbeschreibung und Türliste
Anforderungen gemäß Türliste und die dazugehörigen jeweiligen Ausführungen der Leitbeschreibung
Menge: 1,000 St

**01.01.0170 EG IT H/S 01.17**
EG IT H/S 01.17
gemäß Leitbeschreibung und Türliste
Anforderungen gemäß Türliste und die dazugehörigen jeweiligen Ausführungen der Leitbeschreibung
Menge: 1,000 St

**01.01.0180 EG IT H/S 01.18**
EG IT H/S 01.18
gemäß Leitbeschreibung und Türliste
Anforderungen gemäß Türliste und die dazugehörigen jeweiligen Ausführungen der Leitbeschreibung
Menge: 1,000 St

**01.01.0190 EG IT H/S 01.19**
EG IT H/S 01.19
gemäß Leitbeschreibung und Türliste
Anforderungen gemäß Türliste und die dazugehörigen jeweiligen Ausführungen der Leitbeschreibung
Menge: 1,000 St

**01.01.0200 EG IT H/S 01.20**
EG IT H/S 01.20
gemäß Leitbeschreibung und Türliste
Anforderungen gemäß Türliste und die dazugehörigen jeweiligen Ausführungen der Leitbeschreibung
Menge: 1,000 St

**01.01.0210 EG IT H/S 01.21**
EG IT H/S 01.21
gemäß Leitbeschreibung und Türliste
Anforderungen gemäß Türliste und die dazugehörigen jeweiligen Ausführungen der Leitbeschreibung
Menge: 1,000 St

**01.01.0220 EG IT H/S 01.22**
EG IT H/S 01.22
gemäß Leitbeschreibung und Türliste
Anforderungen gemäß Türliste und die dazugehörigen jeweiligen Ausführungen der Leitbeschreibung
Menge: 1,000 St

**01.01.0230 EG IT H/S 01.23**
EG IT H/S 01.23
gemäß Leitbeschreibung und Türliste
Anforderungen gemäß Türliste und die dazugehörigen jeweiligen Ausführungen der Leitbeschreibung
Menge: 1,000 St

**01.01.0240 EG IT H/S 01.24**
EG IT H/S 01.24
gemäß Leitbeschreibung und Türliste
Anforderungen gemäß Türliste und die dazugehörigen jeweiligen Ausführungen der Leitbeschreibung
Menge: 1,000 St

**01.01.0250 EG IT H/S 01.25**
EG IT H/S 01.25
gemäß Leitbeschreibung und Türliste
Anforderungen gemäß Türliste und die dazugehörigen jeweiligen Ausführungen der Leitbeschreibung
Menge: 1,000 St

**01.01.0260 EG IT H/S 01.26**
EG IT H/S 01.26
gemäß Leitbeschreibung und Türliste
Anforderungen gemäß Türliste und die dazugehörigen jeweiligen Ausführungen der Leitbeschreibung
Menge: 1,000 St

**01.01.0270 EG IT H/S 01.27**
EG IT H/S 01.27
gemäß Leitbeschreibung und Türliste
Anforderungen gemäß Türliste und die dazugehörigen jeweiligen Ausführungen der Leitbeschreibung
Menge: 1,000 St

**01.01.0280 EG IT H/S 01.28**
EG IT H/S 01.28
gemäß Leitbeschreibung und Türliste
Anforderungen gemäß Türliste und die dazugehörigen jeweiligen Ausführungen der Leitbeschreibung
Menge: 1,000 St

**01.01.0290 EG IT H/S 01.29**
EG IT H/S 01.29
gemäß Leitbeschreibung und Türliste
Anforderungen gemäß Türliste und die dazugehörigen jeweiligen Ausführungen der Leitbeschreibung
Menge: 1,000 St

**01.01.0300 EG IT H/S 01.30 T30 RS**
EG IT H/S 01.30
gemäß Leitbeschreibung und Türliste
Anforderungen gemäß Türliste und die dazugehörigen jeweiligen Ausführungen der Leitbeschreibung
Menge: 1,000 St

**01.01.0310 EG IT H/S 01.31**
EG IT H/S 01.31
gemäß Leitbeschreibung und Türliste
Anforderungen gemäß Türliste und die dazugehörigen jeweiligen Ausführungen der Leitbeschreibung
Menge: 1,000 St

**01.01.0320 EG IT H/S 01.32 T30 RS**
EG IT H/S 01.32 T30 RS
gemäß Leitbeschreibung und Türliste
Anforderungen gemäß Türliste und die dazugehörigen jeweiligen Ausführungen der Leitbeschreibung
Menge: 1,000 St

**01.01.0330 EG IT H/S 01.33**
EG IT H/S 01.33
gemäß Leitbeschreibung und Türliste
Anforderungen gemäß Türliste und die dazugehörigen jeweiligen Ausführungen der Leitbeschreibung
Menge: 1,000 St

**01.01.0340 EG IT H/S 01.34**
EG IT H/S 01.34
gemäß Leitbeschreibung und Türliste
Anforderungen gemäß Türliste und die dazugehörigen jeweiligen Ausführungen der Leitbeschreibung
Menge: 1,000 St

**01.01.0350 EG IT H/S 01.35**
EG IT H/S 01.35
gemäß Leitbeschreibung und Türliste
Anforderungen gemäß Türliste und die dazugehörigen jeweiligen Ausführungen der Leitbeschreibung
Menge: 1,000 St

**01.01.0360 EG IT H/S 01.36**
EG IT H/S 01.36
gemäß Leitbeschreibung und Türliste
Anforderungen gemäß Türliste und die dazugehörigen jeweiligen Ausführungen der Leitbeschreibung
Menge: 1,000 St

**01.01.0370 EG IT H/S 01.37**
EG IT H/S 01.37
gemäß Leitbeschreibung und Türliste
Anforderungen gemäß Türliste und die dazugehörigen jeweiligen Ausführungen der Leitbeschreibung
Menge: 1,000 St

**01.01.0380 EG IT H/S 01.38 T30 RS**
EG IT H/S 01.38
gemäß Leitbeschreibung und Türliste
Anforderungen gemäß Türliste und die dazugehörigen jeweiligen Ausführungen der Leitbeschreibung
Menge: 1,000 St

**01.01.0390 EG IT H/S 01.39**
EG IT H/S 01.39
gemäß Leitbeschreibung und Türliste
Anforderungen gemäß Türliste und die dazugehörigen jeweiligen Ausführungen der Leitbeschreibung
Menge: 1,000 St

**01.01.0400 EG IT H/S 01.40**
EG IT H/S 01.40
gemäß Leitbeschreibung und Türliste
Anforderungen gemäß Türliste und die dazugehörigen jeweiligen Ausführungen der Leitbeschreibung
Menge: 1,000 St

**01.01.0410 EG IT H/S 01.41**
EG IT H/S 01.41
gemäß Leitbeschreibung und Türliste
Anforderungen gemäß Türliste und die dazugehörigen jeweiligen Ausführungen der Leitbeschreibung
Menge: 1,000 St

**01.01.0420 EG IT H/S 01.42**
EG IT H/S 01.42
gemäß Leitbeschreibung und Türliste
Anforderungen gemäß Türliste und die dazugehörigen jeweiligen Ausführungen der Leitbeschreibung
Menge: 1,000 St

**01.01.0430 EG IT H/S 01.43**
EG IT H/S 01.43
gemäß Leitbeschreibung und Türliste
Anforderungen gemäß Türliste und die dazugehörigen jeweiligen Ausführungen der Leitbeschreibung
Menge: 1,000 St

**01.01.0440 EG IT H/S 01.44 VDS**
EG IT H/S 01.44
gemäß Leitbeschreibung und Türliste
Anforderungen gemäß Türliste und die dazugehörigen jeweiligen Ausführungen der Leitbeschreibung
Menge: 1,000 St

**01.01.0450 EG IT H/S 01.45**
EG IT H/S 01.45
gemäß Leitbeschreibung und Türliste
Anforderungen gemäß Türliste und die dazugehörigen jeweiligen Ausführungen der Leitbeschreibung
Menge: 1,000 St

**01.01.0460 EG IT H/S 01.46**
EG IT H/S 01.46
gemäß Leitbeschreibung und Türliste
Anforderungen gemäß Türliste und die dazugehörigen jeweiligen Ausführungen der Leitbeschreibung
Menge: 1,000 St

**01.01.0470 EG IT H/S 01.47**
EG IT H/S 01.47
gemäß Leitbeschreibung und Türliste
Anforderungen gemäß Türliste und die dazugehörigen jeweiligen Ausführungen der Leitbeschreibung
Menge: 1,000 St

**01.01.0480 EG IT H/S 01.48**
EG IT H/S 01.48
gemäß Leitbeschreibung und Türliste
Anforderungen gemäß Türliste und die dazugehörigen jeweiligen Ausführungen der Leitbeschreibung
Menge: 1,000 St

#### 01.02 Gartengeschoss

**01.02.0010 GG IT H/S 01.01**
GG IT H/S 01.01
gemäß Leitbeschreibung und Türliste
Anforderungen gemäß Türliste und die dazugehörigen jeweiligen Ausführungen der Leitbeschreibung
Menge: 1,000 St

**01.02.0020 GG IT H/S 01.02**
GG IT H/S 01.02
gemäß Leitbeschreibung und Türliste
Anforderungen gemäß Türliste und die dazugehörigen jeweiligen Ausführungen der Leitbeschreibung
Menge: 1,000 St

**01.02.0030 GG IT H/S 01.03**
GG IT H/S 01.03
gemäß Leitbeschreibung und Türliste
Anforderungen gemäß Türliste und die dazugehörigen jeweiligen Ausführungen der Leitbeschreibung
Menge: 1,000 St

**01.02.0040 GG IT H/S 01.04**
GG IT H/S 01.04
gemäß Leitbeschreibung und Türliste
Anforderungen gemäß Türliste und die dazugehörigen jeweiligen Ausführungen der Leitbeschreibung
Menge: 1,000 St

**01.02.0050 GG IT H/S 01.05**
GG IT H/S 01.05
gemäß Leitbeschreibung und Türliste
Anforderungen gemäß Türliste und die dazugehörigen jeweiligen Ausführungen der Leitbeschreibung
Menge: 1,000 St

**01.02.0060 GG IT H/S 01.06**
GG IT H/S 01.06
gemäß Leitbeschreibung und Türliste
Anforderungen gemäß Türliste und die dazugehörigen jeweiligen Ausführungen der Leitbeschreibung
Menge: 1,000 St

**01.02.0070 GG IT H/S 01.07**
GG IT H/S 01.07
gemäß Leitbeschreibung und Türliste
Anforderungen gemäß Türliste und die dazugehörigen jeweiligen Ausführungen der Leitbeschreibung
Menge: 1,000 St

**01.02.0080 GG IT H/S 01.08**
GG IT H/S 01.08
gemäß Leitbeschreibung und Türliste
Anforderungen gemäß Türliste und die dazugehörigen jeweiligen Ausführungen der Leitbeschreibung
Menge: 1,000 St

**01.02.0090 GG IT H/S 01.09**
GG IT H/S 01.09
gemäß Leitbeschreibung und Türliste
Anforderungen gemäß Türliste und die dazugehörigen jeweiligen Ausführungen der Leitbeschreibung
Menge: 1,000 St

**01.02.0100 GG IT H/S 01.10**
GG IT H/S 01.10
gemäß Leitbeschreibung und Türliste
Anforderungen gemäß Türliste und die dazugehörigen jeweiligen Ausführungen der Leitbeschreibung
Menge: 1,000 St

**01.02.0110 GG IT H/S 01.11**
GG IT H/S 01.11
gemäß Leitbeschreibung und Türliste
Anforderungen gemäß Türliste und die dazugehörigen jeweiligen Ausführungen der Leitbeschreibung
Menge: 1,000 St

**01.02.0120 GG IT H/S 01.12**
GG IT H/S 01.12
gemäß Leitbeschreibung und Türliste
Anforderungen gemäß Türliste und die dazugehörigen jeweiligen Ausführungen der Leitbeschreibung
Menge: 1,000 St

**01.02.0130 GG IT H/S 01.13**
GG IT H/S 01.13
gemäß Leitbeschreibung und Türliste
Anforderungen gemäß Türliste und die dazugehörigen jeweiligen Ausführungen der Leitbeschreibung
Menge: 1,000 St

**01.02.0140 GG IT H/S 01.14**
GG IT H/S 01.14
gemäß Leitbeschreibung und Türliste
Anforderungen gemäß Türliste und die dazugehörigen jeweiligen Ausführungen der Leitbeschreibung
Menge: 1,000 St

**01.02.0150 GG IT H/S 01.15**
GG IT H/S 01.15
gemäß Leitbeschreibung und Türliste
Anforderungen gemäß Türliste und die dazugehörigen jeweiligen Ausführungen der Leitbeschreibung
Menge: 1,000 St

**01.02.0160 GG IT H/S 01.16**
GG IT H/S 01.16
gemäß Leitbeschreibung und Türliste
Anforderungen gemäß Türliste und die dazugehörigen jeweiligen Ausführungen der Leitbeschreibung
Menge: 1,000 St

**01.02.0170 GG IT H/S 01.17**
GG IT H/S 01.17
gemäß Leitbeschreibung und Türliste
Anforderungen gemäß Türliste und die dazugehörigen jeweiligen Ausführungen der Leitbeschreibung
Menge: 1,000 St

**01.02.0180 GG IT H/S 01.18**
GG IT H/S 01.18
gemäß Leitbeschreibung und Türliste
Anforderungen gemäß Türliste und die dazugehörigen jeweiligen Ausführungen der Leitbeschreibung
Menge: 1,000 St

**01.02.0190 GG IT H/S 01.19**
GG IT H/S 01.19
gemäß Leitbeschreibung und Türliste
Anforderungen gemäß Türliste und die dazugehörigen jeweiligen Ausführungen der Leitbeschreibung
Menge: 1,000 St

**01.02.0200 GG IT H/S 01.20**
GG IT H/S 01.20
gemäß Leitbeschreibung und Türliste
Anforderungen gemäß Türliste und die dazugehörigen jeweiligen Ausführungen der Leitbeschreibung
Menge: 1,000 St

**01.02.0210 GG IT H/S 01.21**
GG IT H/S 01.21
gemäß Leitbeschreibung und Türliste
Anforderungen gemäß Türliste und die dazugehörigen jeweiligen Ausführungen der Leitbeschreibung
Menge: 1,000 St

**01.02.0220 GG IT H/S 01.22**
GG IT H/S 01.22
gemäß Leitbeschreibung und Türliste
Anforderungen gemäß Türliste und die dazugehörigen jeweiligen Ausführungen der Leitbeschreibung
Menge: 1,000 St

**01.02.0230 GG IT H/S 01.23**
GG IT H/S 01.23
gemäß Leitbeschreibung und Türliste
Anforderungen gemäß Türliste und die dazugehörigen jeweiligen Ausführungen der Leitbeschreibung
Menge: 1,000 St

**01.02.0240 GG IT H/S 01.24**
GG IT H/S 01.24
gemäß Leitbeschreibung und Türliste
Anforderungen gemäß Türliste und die dazugehörigen jeweiligen Ausführungen der Leitbeschreibung
Menge: 1,000 St

**01.02.0250 GG IT H/S 01.25**
GG IT H/S 01.25
gemäß Leitbeschreibung und Türliste
Anforderungen gemäß Türliste und die dazugehörigen jeweiligen Ausführungen der Leitbeschreibung
Menge: 1,000 St

**01.02.0260 GG IT H/S 01.26 T30 RS**
GG IT H/S 01.26 T30 RS
gemäß Leitbeschreibung und Türliste
Anforderungen gemäß Türliste und die dazugehörigen jeweiligen Ausführungen der Leitbeschreibung
Menge: 1,000 St

**01.02.0270 GG IT H/S 01.27**
GG IT H/S 01.27
gemäß Leitbeschreibung und Türliste
Anforderungen gemäß Türliste und die dazugehörigen jeweiligen Ausführungen der Leitbeschreibung
Menge: 1,000 St

**01.02.0280 GG IT H/S 01.28**
GG IT H/S 01.28
gemäß Leitbeschreibung und Türliste
Anforderungen gemäß Türliste und die dazugehörigen jeweiligen Ausführungen der Leitbeschreibung
Menge: 1,000 St

**01.02.0290 GG IT H/S 01.29**
GG IT H/S 01.29
gemäß Leitbeschreibung und Türliste
Anforderungen gemäß Türliste und die dazugehörigen jeweiligen Ausführungen der Leitbeschreibung
Menge: 1,000 St

**01.02.0300 GG IT H/S 01.30**
GG IT H/S 01.30
gemäß Leitbeschreibung und Türliste
Anforderungen gemäß Türliste und die dazugehörigen jeweiligen Ausführungen der Leitbeschreibung
Menge: 1,000 St

**01.02.0310 GG IT H/S 01.31**
GG IT H/S 01.31
gemäß Leitbeschreibung und Türliste
Anforderungen gemäß Türliste und die dazugehörigen jeweiligen Ausführungen der Leitbeschreibung
Menge: 1,000 St

**01.02.0320 GG IT H/S 01.32 T30 TS**
GG IT H/S 01.32
gemäß Leitbeschreibung und Türliste
Anforderungen gemäß Türliste und die dazugehörigen jeweiligen Ausführungen der Leitbeschreibung
Menge: 1,000 St

**01.02.0330 GG IT H/S 01.33**
GG IT H/S 01.33
gemäß Leitbeschreibung und Türliste
Anforderungen gemäß Türliste und die dazugehörigen jeweiligen Ausführungen der Leitbeschreibung
Menge: 1,000 St

**01.02.0340 GG IT H/S 01.34 T30 RS**
GG IT H/S 01.34 T30 RS
gemäß Leitbeschreibung und Türliste
Anforderungen gemäß Türliste und die dazugehörigen jeweiligen Ausführungen der Leitbeschreibung
Menge: 1,000 St

**01.02.0350 GG IT H/S 01.35**
GG IT H/S 01.35
gemäß Leitbeschreibung und Türliste
Anforderungen gemäß Türliste und die dazugehörigen jeweiligen Ausführungen der Leitbeschreibung
Menge: 1,000 St

**01.02.0360 GG IT H/S 01.36**
GG IT H/S 01.36
gemäß Leitbeschreibung und Türliste
Anforderungen gemäß Türliste und die dazugehörigen jeweiligen Ausführungen der Leitbeschreibung
Menge: 1,000 St

**01.02.0370 GG IT H/S 01.37**
GG IT H/S 01.37
gemäß Leitbeschreibung und Türliste
Anforderungen gemäß Türliste und die dazugehörigen jeweiligen Ausführungen der Leitbeschreibung
Menge: 1,000 St

**01.02.0380 GG IT H/S 01.38**
GG IT H/S 01.38
gemäß Leitbeschreibung und Türliste
Anforderungen gemäß Türliste und die dazugehörigen jeweiligen Ausführungen der Leitbeschreibung
Menge: 1,000 St

**01.02.0390 GG IT H/S 01.39 VDS**
GG IT H/S 01.39
gemäß Leitbeschreibung und Türliste
Anforderungen gemäß Türliste und die dazugehörigen jeweiligen Ausführungen der Leitbeschreibung
Menge: 1,000 St

**01.02.0400 GG IT H/S 01.40 T30 RS**
GG IT H/S 01.40
gemäß Leitbeschreibung und Türliste
Anforderungen gemäß Türliste und die dazugehörigen jeweiligen Ausführungen der Leitbeschreibung
Menge: 1,000 St

**01.02.0410 GG IT H/S 01.41**
GG IT H/S 01.41
gemäß Leitbeschreibung und Türliste
Anforderungen gemäß Türliste und die dazugehörigen jeweiligen Ausführungen der Leitbeschreibung
Menge: 1,000 St

**01.02.0420 GG IT H/S 01.42**
GG IT H/S 01.42
gemäß Leitbeschreibung und Türliste
Anforderungen gemäß Türliste und die dazugehörigen jeweiligen Ausführungen der Leitbeschreibung
Menge: 1,000 St

#### 01.03 1. Obergeschoss

**01.03.0010 OG IT H/S 01.01**
OG IT H/S 01.01
gemäß Leitbeschreibung und Türliste
Anforderungen gemäß Türliste und die dazugehörigen jeweiligen Ausführungen der Leitbeschreibung
Menge: 1,000 St

**01.03.0020 OG IT H/S 01.02**
OG IT H/S 01.02
gemäß Leitbeschreibung und Türliste
Anforderungen gemäß Türliste und die dazugehörigen jeweiligen Ausführungen der Leitbeschreibung
Menge: 1,000 St

**01.03.0030 OG IT H/S 01.03**
OG IT H/S 01.03
gemäß Leitbeschreibung und Türliste
Anforderungen gemäß Türliste und die dazugehörigen jeweiligen Ausführungen der Leitbeschreibung
Menge: 1,000 St

**01.03.0040 OG IT H/S 01.04**
OG IT H/S 01.04
gemäß Leitbeschreibung und Türliste
Anforderungen gemäß Türliste und die dazugehörigen jeweiligen Ausführungen der Leitbeschreibung
Menge: 1,000 St

**01.03.0050 OG IT H/S 01.05**
OG IT H/S 01.05
gemäß Leitbeschreibung und Türliste
Anforderungen gemäß Türliste und die dazugehörigen jeweiligen Ausführungen der Leitbeschreibung
Menge: 1,000 St

**01.03.0060 OG IT H/S 01.06 T30 RS**
OG IT H/S 01.06 T30 RS
gemäß Leitbeschreibung und Türliste
Anforderungen gemäß Türliste und die dazugehörigen jeweiligen Ausführungen der Leitbeschreibung
Menge: 1,000 St

#### 01.04 Dachgeschoss

**01.04.0010 DG IT H/S 01.01 T30 RS**
DG IT H/S 01.01 T30 RS
gemäß Leitbeschreibung und Türliste
Anforderungen gemäß Türliste und die dazugehörigen jeweiligen Ausführungen der Leitbeschreibung
Menge: 1,000 St

USt %: 19,00
